# Ganztags-Grundschule Laudenberg
Angebotsaufforderung (GAEB DA XML 3.2, DA83)
Projekt: 20250722
Währung: EUR
Vergabeart: Verhandlungsverfahren
Auftraggeber: DV-Nummer: 23; Vergabenummer: 23
Erstellt mit: BECHMANN AVA 2022.80/ GXML Toolbox V3.3 R20210630, BECHMANN AVA 2022.80, 16.06.2026

## 23 vorgehängte Fassade
Datum: 16.06.2026

*Hinweis: Allgemeine Vorbemerkungen*
Allgemeine Vorbemerkungen für alle zu erbringenden Leistungen und Gewerke des LV.

Die Inhalte und sich daraus ergebenden Leistungen der Vorbemerkungen sind in die Einheitspreise mit einzukalkulieren.

Baustrom:
Der Baustrom wird dem AN vom AG kostenlos zur Verfügung gestellt.

Bauwasser:
Das Bauwasser wird dem AN vom AG kostenlos zur Verfügung gestellt.

Bauabwasser:
Der AG stellt auf dem Baufeld einen Bauabwasseranschluss zur
Verfügung.
Der frostsichere Anschluss der Baucontainer und des Sanitärcontainers, erfolgt durch den AN und ist in die BE mit ein zu kalkulieren.

Baustellen - WC:
Ein Baustellen WC (Sanitär Container) wird vom AG gestellt und dem AN kostenlos zur Verfügung gestellt.

Abfall:
Der AN hat für die verschiedenen Abfälle Abfallcontainer zu stellen und zu unterhalten, incl. der Entsorgungskosten für Abfall- und Verpackungsmaterialien, etc., die bei seinen Gewerken anfallen. Diese Leistungen sind in die Baustelleneinrichtung  mit ein zu kalkulieren.

Materialentsorgung
Die gesamte Entsorgung der Abfälle hat nach entsprechenden Richtlinien und örtlichen Entsorgungsvorschriften zu erfolgen. Entsprechende Hinweise sind vom AN eigenverantwortlich einzuholen.

Allgemeines:
Es gelten die Vertragsbedingungen der ausschreibenden Stelle.
Die folgenden Bestimmungen gelten ergänzend zu den Bestimmungen der zum
Zeitpunkt der Ausführung aktuell gültigen VOB/B und VOB/C.
Bei Widersprüchen und im Zweifelsfall gelten die Bestimmungen der VOB/B und
VOB/C übergeordnet!

Vorschriften, Normen und technische Regelwerke
Es gelten die zum Zeitpunkt des Vertragsabschlusses gültigen Gesetze, Verordnungen,
Richtlinien, Vorschriften, DIN-Normen, sowie alle einschlägigen, allgemein
anerkannten, technischen Regelwerke.
Die Unfallverhütungsvorschriften sind ständig zu beachten und einzuhalten.

Produkte
Sämtliche verwendeten Produkte müssen eine gültige, allgemeine bauaufsichtliche
Zulassung besitzen und sind ausschließlich gemäß Herstellervorschrift zu
verarbeiten bzw. einzubauen.
Die Ausführung muss zwingend und ausschließlich entsprechend den einschlägigen,
allgemein anerkannten Regelwerken und nach dem Stand der Technik
erfolgen.
Alle Materialien und Einbauteile haben den im LV beschriebenen Qualitätsanforderungen zu entsprechen. Der Nachweis der Gleichwertigkeit
mit den ausgeschriebenen Materialien obliegt dem Bieter.

Fristen
Die Termine in der Objektbeschreibung werden Vertragsbestandteil. Die Fristen sind einzuhalten.

Arbeitsschutz:
Die Arbeiten haben nach den Sicherheits- und Gesundheitsschutzvorgaben des Sigeko und der Bauberufsgenossenschaften zu erfolgen. Die SiGepläne des SiGeKo sind vom AN gut sichtbar und Wettergeschützt auf der Baustelle aufzuhängen.
Die daraus entstehenden Mehrleistungen sind in die Einheitspreise mit ein zu kalkulieren.

Gefährdungsbeurteilung:
Der AN hat rechtzeitig vor Ausführung beim SiGeKo eine Gefährdungsbeurteilung einzureichen. Auf Grundlage der Gefährdungsbeurteilung des AN sind eigenverantwortlich durch den AN regelmäßig sowie aus besonderen Anlass Wirkungskontrollen der festgelegten Unfallverhütungsmaßnahmen
durchzuführen.

Baufeld
Wie aus den Planunterlagen ersichtlich, sind die Leistungen im Bereich angrenzender Bestandsgebäude (bei laufendem Schulbetrieb) sowie öffentlicher Straße und Lagerfläche zu erbringen. Diese Erschwernis ist bei der Kalkulation zu berücksichtigen. Die Vergütung hierfür ist grundsätzlich mit den ausgeschriebenen Positionen abgegolten.

Nachbarbebauung:
An das Baufeld angrenzend befinden sich verschiedene Gebäude u.a. Wohngebäude. Außerdem wird direkt an das sich im Schulbetrieb befindliche Schulgebäude angebaut.

Zugänge, Zufahrten:
Die Zufahrt zum Baufeld erfolgt über die Einbacher Straße. Die Einbacher Straße wird dabei im Bereich des Baufeldes auf einer Länge von 30m ca. halbseitig für die Baumaßnahme gesperrt. Außerdem ist die bestehende Feuerwehrzufahrt von der Einbacherstraße in den Pausenhof der Schule jederzeit freizuhalten. Der Verkehr zu den angrenzenden Gebäuden ist während der gesamten Bauzeit aufrechtzuhalten.

Genehmigungen / Zustimmungen:
Sind für die Ausführung der Leistung Genehmigungen, Zustimmungen o.ä. (wie z.B. für Sondertransporte, besondere Arbeitszeiten, etc.) erforderlich, so sind diese durch den AN rechtzeitig kostenfrei einzuholen und dem AG vorzulegen.

Besondere Arbeitszeiten:
Besondere Arbeitszeiten (Überstunden, Nachtarbeit sowie Arbeiten an Samstagen) sind auf Antrag des AN und nur nach schriftlicher Genehmigung des AG zugelassen. Der AN ist verantwortlich für die Einholung der ggf. erforderlichen öffentlich- rechtlichen Zustimmungen. Alle damit verbundenen Mehraufwendungen und Genehmigungsgebühren gehen zu seinen Lasten.

Erschütterungen, Lärm und Staubentwicklung Arbeiten im Bestand
Bei der Ausführung der Arbeiten ist auf die Belange der angrenzenden Anwohner und des Schulbetriebs Rücksicht zu nehmen. Die Immisionschutz-Bestimmungen, die gesetzlichen Vorschriften und innerbetrieblichen Erfordernisse bezüglich der Lärmentwicklung und Ruhezeiten sind einzuhalten.

Maßhaltigkeit
Der Auftragnehmer ist verpflichtet, die Maße vor Ort auf Übereinstimmung zu prüfen. Widersprüche sind rechtzeitig der Bauleitung mitzuteilen. Maßangaben von fertigen Produkten sind vor deren Bestellung auf deren Passgenauigkeit und Richtigkeit zu prüfen. Für die Maß- und Passgenauigkeit der gelieferten und eingebauten Produkte ist allein der Auftragnehmer verantwortlich.

Planunterlagen vom AG:

Der Auftragnehmer erhält vom AG einem Ansichrsplan (liegt den Ausschreibungsunterlagen bei)  mit Einteilung der Platten (Fugenbild) im M1:50 im pdf-Format.
Dieser dient dem AN als Planungsgrundlage für das Fugenbild seiner Ausführungsplanung. Der AN muss aber vor Ort die Maße der Fassade mit Öffnungen aufmessen. Diese Maße snd dann Grundlage für seine Planungen.

Planunterlagen und Technische Bearbeitungen des AN/
Planfreigaben durch den AG bzw. Prüfstatiker
Freigabe von Technischen Bearbeitungen, die vom AN an den AG zu liefern sind, erfolgen durch den AG nach seinen Belangen und bei notwendigen statischen Prüfungen durch den Prüfstatiker.
Die prüffähigen Statiken und Planzeichnungen  der zu liefernden Technischen Bearbeitungen sind vom AN dem Prüfstatiker direkt zuzusenden. Die Anzahl und Form gibt der Prüfstatiker vor.
Die Prüfzeiten des vom Bauamt direkt beauftragten Prüfstatikers sind vom AN mit diesem direkt abzustimmen.
Parallel müssen die Unterlagen als PDF und dwg dem AG zur Prüfung übergeben werden. Der Prüfstatiker prüft die Unterlagen und gibt sie frei. Die geprüften und  freigegebenen Unterlagen sind dem AG dann 2-fach in Papierform als Dokumentation zu übergeben.

Durchsicht von Unterlagen durch den AG:
Planunterlagen, die durch den AN zu erstellen sind, erhält der AG zur Info. Pläne und Unterlagen des AN werden vom AG deshalb nur nach seinen Belangen gesichtet. Gefundene Unstimmigkeiten werden dem AN mitgeteilt.
Unabhängig davon bleibt die Verantwortlichkeit für die technische Richtigkeit und die Richtigkeit der Maße, auch für die vom AG gesichteten Pläne und Unterlagen vollständig beim AN. Eine formelle Freigabe der Pläne und Unterlagen seitens des AG gibt es somit nicht.

Schallemissionen:
Bei den Bauarbeiten sind die allgemeine Verwaltungsvorschrift zum Schutz gegen
Baulärm (u.a. VVBaulärmG) zu beachten. Die Arbeiten, einschließlich der
erforderlichen Fahrzeugbewegungen, dürfen nur innerhalb des Zeitraums Mo. bis
Fr. von 7:00 Uhr bis 18:00 Uhr erfolgen. Bei den Arbeiten sind alle unnötigen
Lärmbelästigungen zu vermeiden, So sind die Motoren der Maschinen und
Arbeitsgeräte während der Stand- und Arbeitspausen abzuschalten.
Durch organisatorische und technische Maßnahmen sind Lärmbelästigungen auf
das notwendige Mindestmaß zu reduzieren. Die technischen Geräte und Maschinen
müssen dem derzeitigen Stand der Technik entsprechen und die geltenden
Gesetzte und Verordnungen zur Geräuschemission einhalten.

Maschinen, Geräte, Personal:
Die Anzahl der Maschinen, Geräte, Fahrzeuge, etc. und des Personals ist so zu
dimensionieren/kalkulieren, dass der vorgegebene Bauzeitenplan eingehalten wird.

Einbau nach den Herstellervorgaben
Der Einbau aller Baustoffe, Produkte, Bauteile hat nach den Einbauvorgaben der Hersteller zu erfolgen.

Zusammenarbeit AG und AN:
Das Bauvorhaben wird zwischen dem AG, der Bauleitung des AG und dem AN Partnerschaftlich durchgeführt.
Evtl. Probleme/Störungen sollen zuerst besprochen und einvernehmlich geklärt werden.
Schriftverkehr ist nur in Ausnahmefällen nach nicht erfolgter voherigen Klärung als letzter Weg zu sehen und ist von allen Seiten möglichst zu vermeiden.

Teilnahme an den Baubesprechungen (alle 2 Wochen)
Der Bauleiter des AN muss neben seinen Baustellenbesuchen an den mit allen Gewerken stattfindenden Baubesprechungen über seinen Leistungszeitraum teilnehmen. Zusätzlich hat er an Besprechungen, die nur seine Leistungsgewerke betreffen, teilzunehmen.

Vorschriften:

Für das Angebot und die Ausführung gelten die VOB und sämtliche für die einzelnen zu erbringenden Gewerke zutreffenden Richtlinien und Vorschriften (wie z.B. DIN-Normen, EN-Normen, ISO-Normen, VDI/VDE-Richtlinien) in der gültigen Fassung, weiterhin sind die allgemein
anerkannten Regeln der Technik und die gesetzlichen und behördlichen
Bestimmungen zu beachten und einzuhalten. Diese Vorschriften gelten, soweit nicht
durch besondere Bedingungen oder Forderungen in dieser Leistungsbeschreibung
ausdrücklich eine andere Regelung vorgegeben ist.

Vertragsbedingungen des AG
Die Vertragsbedingungen und Kaufmännischen Bedingungen des AG (siehe beiliegende KEV Formblätter) sind in die Einheitspreise mit ein zu kalkulieren.

Lieferung und Einbau:
Sämtliche Leistungen sind incl. der Lieferung der notwendigen Materialien und Befestigungsmittel zu erbringen, auch wenn dies in den LV-Positionen nicht explizit erwähnt wird. Verschnitte sind mit einzukalkulieren.

Angebotsform:
Das Angebot kann als EDV-Ausdruck mit Kurztexten erstellt werden. Alleine
maßgebend ist in jedem Fall die LV-Urschrift (Langtexte).
Das Angebot ist dem AG zur Auswertung auch im GEAB-Format zu übergeben.

Durch unterzeichnung des Leistungsverzeichnisses erklärt die anbietende Firma, dass sie sich über alle örtlichen und sachlichen Verhältnisse vor Abgabe des Angebots unterrichtet hat und dass er die zuvor beschriebenen Kalkulationsgrundlagen und die mit ein zu kalkulierende Leistungen und Vertragsbestandteile gelesen, anerkannt und in die Einheitspreise einkalkuliert hat.

*Hinweis: Vorbemerkungen Fassadenarbeiten*
Technische Vorschriften:

Für die Ausführung gelten die Bestimmungen dieses Leistungsverzeichnisses, die allgemeinen technischen Vorschriften der VOB, der einschlägigen Normen soweit sie die Leistungen betreffen, bauaufsichtlich eingeführte Richtlinien, behördliche Vorschriften, Verbandsrichtlinien und Verarbeitungsrichtlinien der Bauteil- bzw. Werkstoffhersteller in der jeweils gültigen Fassung.

Verbindungen und Befestigungen müssen sich ungehindert bei Wärmeeinflüssen dehnen und zusammenziehen können.
Leistungsbeschreibung:
Der Leistungsumfang beinhaltet die Fassadenarbeiten beim Neubau (Schul-Sporthalle und Mensa-/Foyerbereich) und Altbau (Überbauung FW-Zufahrt). siehe hierzu auch die beiliegende Objektbeschreibung (vorgehängte gedämmte und hinterlüftete Fassade) mit Alu-Paneelen und HPL-Platten.
Vorgehängte Fassade:

Vorgehängte, gedämmte Fassade mit Alu-Paneelen
Fa. Bemo, Typ: Bemo-Bond oder glw. und HPL-Platten Fa. Trespa oder glw. auf Metallkonstruktion Fa. Bemo, Typ. Tekofix A++ mit vertikalen Tragprofilen oder glw.

Die Fassade mit Unterkonstruktion wird auf Stahlbetonbauteilen bzw. auf Ziegelmauerwerk montiert. In Teilflächen muss die Verdüblung durch 12cm starke anbetonierte Styrodurdämmung erfolgen.

Fassadenaufbau von Innen nach außen:

- Stahlbetonaußewände bzw. Mauerwerkswände
- Metallunterkonstruktion aus Alu / Edelstahl (Punkthalter mit Schienen/ Tragprofilen) passend zu den Fassadenplatten
- 20cm Mineralfaserdämmung (Fassadendämmplatten mit schwarzem Vlies)
- 4cm Hinterlüftungsebene
- 4mm Alu-Paneele bzw. HPL-Platten Stärke 8mm
- Kantbleche (Tropfbleche, Leibungsbleche, Abdeckbleche, etc.)

Herstellervorschriften im Allgemeinen
Die Herstellervorschriften der Firma Fa. Bemo Systems GmbH bzw. der Fa. Trespa bzw. der alternativen Hersteller/Lieferanten, wie z.B.
- Montagerichtlinien
- Konstruktionsdetails
- Bearbeitungshinweise
- Gebrauchsanweisungen
- Baustellenausführungshinweise
sind zu berücksichtigen und in die Einheitspreise mit einzukalkulieren.

### 01 Baustelleneinrichtung

**01.1 Baustelleneinrichtung einrichten, vorhalten und wieder räumen**
für alle zu erbringenden Leistungen.
Vorhalten über die gesamte Dauer der Arbeiten (= Fertigstellung aller zur Erbringenden Leistungen) sowie Räumen der Baustelle und Wiederherstellung des Geländes einschließlich Entfernung von Verunreinigungen, mit folgenden
in den Pauschalpreis einzurechnenden Leistungen.

Diese Leistungen sind auch kalkulatorisch bei den Einheitspreisen zu
berücksichtigen):
- Schaffung von Lager- und Arbeitsflächen
-Tages Unterkünfte
- Lagerraume, Werkstatt, Magazin, Unterstelleinrichtungen
- Antransport, Bereitstellung und Abtransport aller zur
Durchführung der ausgeschriebenen Leistungen erforderlichen
Gerate, Maschinen und Fahrzeuge, etc.,
incl. der notwendigen Betriebsmittel und des Personals.
- Führen von Bautagesberichten
- Umsetzung der Sicherheits- und Unfallverhutungsmaßnahmen der Bauberufsgenossenschaften und des Sigeko.
-Ein Sanitarcontainer mit WC wird bauseits gestellt und kann
kostenlos genutzt werden.
- Baustromanschluss und Bauwasseranschluss werden
kostenlos zur Verfügung gestellt. Strom und Wasser werden
vom AG gezahlt.
Leistungszeit:
über die gesamte Leistungszeit der zu erbringenden Fassadenarbeiten (Termine siehe beiliegende Objektbeschreibung).
Menge: 8,000 Wo

### 02 Planung

*Hinweis: Vorbemerkungen*
Die kompletten Planungen, Ausführungs- und Detailplanungen und die kompletten prüffähigen statischen Berechnungen und Zeichnungen der Fassade und Fassadenunterkonstruktionen für den Standort 74838 Laudenberg müssen vom AN ausgeführt und geliefert werden.
Gesamt ca. 88m² Alupaneelfassade + ca. 146m² HPL-Fassade = ges. ca. 234m².
Die Öffnungen >=2,5m² sind hierbei bereits abgezogen.

**02.1 Aufmaß**
Aufmaß der Fassadenflächen Alupaneel- und HPL-Platten mit allen Öffnungen, etc. vor Ort
Das Aufmaß muss direkt nach Auftragserteilung durchgeführt werden, da es als Planungsgrundlage der Fassadenplanung und Materialbestellungen (Unterkonstruktion und  Fassadenplatten) für den AN dient.
Menge: 1,000 psch

**02.2 Statische Berechnungen der Unterkonstruktionen**
Prüffähige statische Berechnungen für das
TEKOFIX A++ - Edelstahl-Unterkonstruktionssystem oder glw. für die Alupaneel-Platten und die HPL-Platten,
bestehend aus Effizenzkonsolen (punkthalter) und Tragstäben (Tragprofilen), einschließlich des Nachweises der erforderlichen Verankerungs- und Verbindungsmittel.
Menge: 1,000 psch

**02.3 Statische Berechnungen Fassadenbekleidung**
Prüffähige statische Berechnungen für die Fassadenbekleidungen aus Alupaneel-Platten und HPL-Platten, einschließlich des Nachweises der erforderlichen Befestigungsmittel.
Menge: 1,000 psch

**02.4 Verlegepläne Unterkonstruktionen**
Verlegepläne im pfd- und dwg-Format für die Unterkonstruktionen (Tekofix A++ Effizienzkonsolen oder glw., Tragstäben (Tragprofile)) und Befestigungsmitteln mit Schraubbild erstellen und dem Auftraggeber zur Durchsicht nach seinen Belangen vorlegen.
Menge: 1,000 psch

**02.5 Verlegepläne Fassadenbekleidungen**
Verlegepläne im pdf- und dwg-Format für die Fassadenbekleidungen (Alupaneel- und HPL-Platten) mit Schraubbild,
gemäß Anforderungen der DIN EN1090
und den IFBS-Fachregeln erstellen und dem Auftraggeber zur Durchsicht nach seinen Belangen vorlegen.
Fassadenflächen: 'mit gesamt ca. 234m²' Fassadeneinteilungen und Fassadenöffnungensiehe beiliegender Ansichtsplan als Kalkulationshilfe
Menge: 1,000 psch

**02.6 Ausführungs- und Detailpläne Fassadenbekleidung mit Unterkonstruktionen**
Ausführungs- und Detailpläne der vorgehängten gedämmten Fassaden (Alupaneel- und HPL-Fassaden) mit allen Anschlüssen (z.B. an Fenster und Türen mit Sturz und Leibungsausführungen), alle Durchdringungen (z.B. beim außen vorgehängten Vordach und der Attika- und Sockelausführungen, etc., Inkl. Planung/Anordnung der Fest- und Gleitpunkte, der Fassadenbekleidungen, gemäß Anforderungen der DIN EN 1090 und den IFBS-Fachregeln erstellen und dem AG zur Durchsicht nach seinen Belangen vorlegen.
Menge: 1,000 psch

### 03 Fassade mit Alupaneel- und HPL-Platten

*Hinweis: Vorbemerkungen*
Als Kalkulationshilfe für die Ausführung der Unterkonstruktion (Anzahl der Punktkonsolen und Tragprofile) und der Platten (Plattengröße, Schnittlängen/Verschnitt, etc.) dient auch der dem LV beiliegenden Ansichtsplan mit Fugenbild.

**03.1 Metall-Unterkonstruktion für 4mm Alupaneel-Platten liefern und montieren**
Unterkonstruktion mit TEKOFIX - A++, Edelstahl Effizienzkonsolen, Klasse A. Inkl. der dazu passenden senkrechten Tragprofile als wärmebrückenreduzierte Unterkonstruktion für vorgehängte hinterlüftete Fassaden mit Passivhauszertifizierung.

Fabrikat: Bemo-Bond Typ TEKOFIX A++, Edelstahl Effizienzkonsolen
mit Alu-Tragprofilen oder glw.

Die Unterkonstruktion besteht aus Fest- und Gleitpunktkonsolen und daran montierte senkrechte Alu-Tragprofilen. Diese sind flucht- und lotrecht am Untergrund einzumessen und auszurichten.
Ein Toleranzausgleich bis 2,0 cm ist einzurechnen.

Material: Edelstahl mit Aluminium- Befestigungsockel und Alu-Tragprofile
Brandschutzklasse: A
Verankerungsgrund :  Stahl-Beton In den Leibungen und Stürzen (z.T. mit 12cm XPS-Dämmung) und Mauerwerk
Wandabstand: ca. 260 mm / bis VK
Tragprofil
Ausladung Konsole: 240 mm
100- 260 mm, sämtliche Zwischenmaße sind möglich

Material Fassadenbekleidung: BEMO BOND oder glw.
Nenndicke Fassadenbekleidung: 4 mm
Gewicht Fassadenbekleidung: ca. 7,6 kg/m²
Fugenbreite Fassadenbekleidung: 8 oder 10mm  nach Wahl AG
Tragprofile:
Rasterabstand Tragprofile: ca. 500 mm nach Statik und Unterkonstruktions-Plan des AN
Bedarf: ca. 5 Stk. Konsolen/m² nach Statik des AN

Die 26cm hohen Raffstorekästen der Fensterelemente (gesamt 8 Elemente mit ges. ca. 28lfm) bleiben sichtbar und werden mit den Fassadenplatten nicht überdeckt
Die Konsolen sind entsprechend des statischen Nachweises des AN mit zugelassenen Verankerungsmitteln am tragenden Untergrund zu befestigen.
Liefern und montieren inkl. der erforderlichen Befestigungsmittel aus Edelstahl.

Fläche abzgl. Wandöffnungen >= 2,5m² = 88m²
Menge: 88,000 m²

**03.2 Pos wie vor, jedoch für 8mm HPL-Platten**
Pos. wie vor, jedoch liefern und montieren Metall-Unterkonstruktion für 8mm HPL-Platten mit einem Gewicht von ca. 11,2 kg/m².
Menge: 146,000 m²

**03.3 Fassadendämmung 200mm Steinwolle mit schwarzem Vlies Kaschiert liefern und verlegen (Alupaneel- und HPL-Fassaden Altbau und Neubau)**
Fassadendämmplatten aus Mineralfaserplatten (Steinwolle) auf die Betonwände und Mauerwerkswände zwischen die zuvor beschriebenen Unterkonstruktionen dicht einbauen.
Dämmplatten hydrophobiert, geeignet für VHF nach DIN 18516-1.

Fa./Typ: Rockwool, Fixrock 035VS oder glw.

Anwendungsgebiet: WAB, WZ
WLG nach DIN 4108: 035
Euroklasse: nichtbrennbar, A1
Vlieskaschierung: mit schwarzemUV-beständigen Vlies kaschiert
Schmelzpunkt >= 1000°C

Dicke 200mm
Einbau im Bereich der Alupaneel- und HPL-Fassaden

Dämmplatten liefern und im Verband einlagig, stumpf und in allen Bereichen dicht und lückenlos gestoßen mit geeigneten Dämmstoffhaltern auf vorhandenem Untergrund (Stahlbeton und Mauerwerk) befestigen.
Die Dämmung ist mechanisch mit zum Produkt passenden Dämmstoffhaltern in ausreichender Anzahl gemäß der Herstellerrichtlinien gegen Abrutschen zu sichern und im vorhandenen Untergrund zu befestigen. Es sind mindestens 5 Dämmstoffhalter pro 1m² einzubauen.
Die Dämmplatten sind an Durchdringungen, (Teile der Unterkonstruktion (z.B. dem Effizienzkonsolen und den Anschlussprofilen), dicht anzuarbeiten.
Liefern und montieren inkl. aller Schnitte, Verschnitt und Befestigungsmittel.
Der erhöhte Aufwand für das dichte Anarbeiten an die Unterkonstruktion mit den Dämmstoffdurchdringenden Punkthaltern (Konsolen) und zwischen den vertikalen Tragstäben ist mit einzukalkulieren.
Menge: 226,000 m²

**03.4 Zulage Fassadendämmung 200mm Steinwolle mit schwarzem Vlies Kaschiert liefern und verlegen**
Zulage zur vorigen Pos. für Liefern und Einbauen von nicht brennbarer A1 Mineralfaserdämmung, Stärke 200mm wie in voriger Position beschrieben (Rockwool, Fixrock VS oder glw.) jedoch mit der besseren WLG 033
Menge: 226,000 m²

**03.5 Liefern und Verlegen einer schwarzen diffusionsoffenen, UV-beständigen Fassadenbahn**
Liefern und Einbauen einer schwarzen UV-beständigen Unterspannbahn auf die zuvor beschriebene Mineralfaserdämmung in der Fläche und im Bereich der Leibungen und Stürze. UV- beständige schwarze Unterspannbahn geeignet für vorgehängte hinterlüftete Fassaden mit offenen Fugen FA./Typ: DÖRKEN DELTA® -FASSADE PLUS oder glw.
über die Wärmedämmung der vorigen Position befestigt, inkl. der Befestigungsmittel nach Herstellervorgabe und inkl. der notwendigen Klebebänder passend zur Folie bei den Überlappungen. Abgerechnet wird die sichtbare Fläche.
Inkl. dem Mehraufwand beim Verlegen zwischen den Effizienzkonsolen und dem Verkleben der Fugen und dem Ausschneiden bei den Konsolen.
Menge: 248,000 m²

**03.6 Aluminium-Verbundplatten, stärke 4mm liefern und montieren - Montage bei Neubaufassaden**
Aluminium-Verbundplatten mit bauaufsichtlicher Zulassung auf die zuvor beschriebene Unterkonstruktion (Effizienz-Konsolen mit senkrechten Alu-Tragprofilen).

Fabrikat: Bemo-Bond oder glw.

Ansichtsplan mit Fugeneinteilung der Fassadenplatten (Fugenbild)als optische Grundlage der detailierten Ausführungspläne des AN liegt den Ausschreibungsunterlagen bei.
Alubondplatten Typ: BB-B1 und EPD-Produktdeklaration.
Die thermische Längenausdehnung ist durch die Anordnung von Fest- und Gleitpunkten sicher zu stellen.
Die Verbundplatten sind lot- und fluchtgerecht zu montieren.
Eine einheitlich verlaufende Fugenbreite ist zu beachten.
Zulassung: Z-10.3-807
Nenndicke: 4,0 mm
Nenndicke Deckbleche: beidseitig 0,5 mm
Kern: PE u. mineralische Füllstoffe
Brandverhalten: schwerentflammbar
Plattenbreite: ca. 1300 bis 1500mm
Plattenlänge: ca. 2000 bis 3250mm
Gewicht: 7,65 kg/m²
Verlegung: horizontale Plattenverlegung auf senkrechten Alu-Tragprofilen
Fugenbreite: 8 bzw. 10mm nach Wahl AG

Oberfläche: FLON FEVE (Fluorethylenvinylether) Schmutzabweisend, easy to clean, Antigraffiti, Temperaturbeständigkeit 140°C, Auskreidungsarm gem. Floridatest, kratzunempfindliche Oberfläche.

Farbe: ähnlich RAL 7016 Anthrazit
Unterkonstruktion: Alu-Tragprofil auf Punkthaltern (Effizienzkonsolen)
Befestigungsart: sichtbar /geschraubt

Die Befestigung der Verbundplatten erfolgt mit farblich abgestimmten Verbindungsmitteln aus Edelstahl mit Anthrazitfarbenem sichtbaren Kopf inkl. dem Vorbohren der Löcher in die Platten.

Liefern und nach Verlegeplan des AN und Verlegeanleitung des Herstellers montieren, inkl. aller Befestigungsmittel, Zuschnitte und Verschnitt.

Kalkulationshilfe für die Plattenformate und den Verlegeaufwand ist auch die beiliegende Ansichtszeichnung mit Fugenbild der Plattenfassaden

Abgerechnet wird die Fassadenfläche abzgl. der Öffnungen >= 2,50m²
Menge: 88,000 m²

**03.7 Zulage zu Alu-Verbund-Fassade für Außeneckausbildung**
Zulage Außeneckausbildung aus gekanteten Alu-Verbundplatten.
Die Platten sind auf der Rückseite nach Herstellervorgabe einzufräsen, abzukanten und passgenau zu montieren.
Dehnungsfugen sind bei der Montage zu berücksichtigen, erforderliche Schnitte sind einzurechnen.
Material: wie Fassadenbekleidung
Eckwinkel: '90' °

Liefern und montieren inkl. aller Befestigungsmittel und Verschnitt.
Gesamt 12 Stück, 90-Ecken mit Längen von ca. 1,0m bis ca. 3,20m
Abgerechnet werden nur die Fräslängen und der Mehraufwand beim Plattenbiegen und befestigen. Die Eck-Platten selber werden über die Pos. Alu-Verbundplatten abgerechnet.
Menge: 14,000 m

**03.8 HPL-Platten, stärke 8mm, liefern und montieren - Montage bei Neubaufassaden**
HPL-Platten, Stärke 8mm der Fa. Trespa oder glw. mit bauaufsichtlicher Zulassung auf die zuvor beschriebene Unterkonstruktion (Effizienz-Konsolen mit senkrechten Alu-Tragprofilen)
Fa./Typ: Fa. Trespa, Meteon® Wood Decors (einseitiges Dekor) oder glw.
Ansichtsplan mit Fugeneinteilung (Fugenbild) als optische Grundlage der detailierten Ausführungsplans des AN liegt den Ausschreibungsunterlagen bei.
Die thermische Längenausdehnung ist durch die Anordnung von Fest- und Gleitpunkten sicher zu stellen.
Die Verbundplatten sind lot- und fluchtgerecht zu montieren.
Eine einheitlich verlaufende Fugenbreite ist zu beachten.
Brandverhalten: schwerentflammbar
Plattenbreite: ca. 800 bis ca. 900 mm
Plattenlänge: ca. 1.000 bis ca. 3.250 mm
Gewicht: 11,2 kg/m²
Verlegung: horizontale Plattenverlegungauf dem senkrechten Alu-Tragprofilen
Fugenbreite: 8 bis 10mm nach Wahl AG
Farbe: Trespa, Meteon wood Decors => genaues Dekor nach Mustervorlage und nach Wahl AG
Unterkonstruktion: Alu-Tragprofil auf Punkthaltern (Effizienzkonsolen)
Befestigungsart: sichtbar /geschraubt
Die Befestigung der HPL-Platten erfolgt mit farblich abgestimmten
Verbindungsmitteln aus Edelstahl mit sichtbaren Schraubköpfen in Farbe des Holzdekors. Inkl. dem Vorbohren der Löcher in die Platten.
Liefern und nach Verlegeplan und Verlegeanleitung des Herstellers montieren, inkl. aller Befestigungsmittel, Zuschnitte und Verschnitt.
Kalkulationshilfe für die Plattenformate und den Verlegeaufwand ist auch die beiliegende Ansichtszeichnung mit Fugenbild der Plattenfassaden. Hier ist besonders die kleinteilige, ungleichmäßige Einteilung der Platten einzukalkulieren.
Abgerechnet wird die Fassadenfläche abzgl. der Öffnungen >= 2,50m².
Menge: 58,000 m²

**03.9 HPL-Platten - wie vorige Pos. - Montage bei Altbaufassade**
HPL-Platten wie zuvor beschrieben, jedoch im Farbton Trespa Meteon Uni oder glw.
=> genaues Dekor nach Mustervorlage und nach Wahl AG
Montage im Bereich Altbaufassade.
Menge: 89,000 m²

**03.10 Flutzprofil für Alu-Verbundplatten**
Flutzprofil als Anschluss an den Fenster- und Außentürrahmen, mit Einstecktasche zur Aufnahme der Sturz- und Leibungsbekleidung mit 4mm starken Alu-Verbundplatten.
Die Abdichtung zum Rahmen erfolgt mit einem aufgeklebtem Dichtbandstreifen.
Flutzprofil:
Material: Aluminium
Dicke: 1,0 mm
Beschichtung: wie Fassadenbekleidung
Farbton: RAL '7016 Anthrazit'

Dehnungsfugen sind bei der Montage zu berücksichtigen, erforderliche Schnitte an der Fassadenbekleidung
sind einzurechnen.
Liefern und montieren inkl. Befestigungsmittel und Verschnitt.
Gesamt 26m Leibungen und 17m Stürze
Menge: 43,000 m

**03.11 Flutzprofil für HPL-Platten**
Pos. wie vor, jedoch Flutzprofil für 8mm HPL-Platten, Profil in Farbe RAL 7016 Anthrazit.
Gesamt 33m Leibungen und 19m Stürze
Menge: 52,000 m

**03.12 Zulage zu Alu-Verbundplatten-Fassade für Laibungsausbildung Laibungstiefe ca. 25cm**
Schlagregendichte Laibungsausbildung aus gekanteten Alu-Verbundplatten, Material und Farbe wie Fassadenplatten.
Die Platten sind auf der Rückseite V-förmig einzufräsen und passgenau, entsprechend der Laibungstiefe auf der Baustelle abzukanten. Dehnungsfugen sind bei der Montage zu berücksichtigen, erforderliche Schnitte sind einzurechnen.
Material: wie Fassadenbekleidung
Eckwinkel: 90°

Liefern und montieren inkl. Befestigungsmittel Kompri- und Dichtbänder, und Verschnitt.
Abgerechnet werden nur die Fräslängen und der Mehraufwand beim Plattenbiegen und befestigen.
Menge: 8,000 m

**03.13 Zulage Laibungsausbildung wie vorige Position, jedoch mit Leibungstiefe ca. 35cm**
Zulage zu Alu-Verbundplatten wie vorige Position, jedoch mit Leibungstiefe ca. 35cm
Menge: 18,000 m

**03.14 Sturzausbildung Alu-Verbundplattenfassade**
Schlagregendichte Sturzbekleidung aus Alu-Verbundplatten.
Die Hinterlüftung erfolgt durch eine Fuge
(Breite: 8-10 mm) zur Hinterkante Fassadenbekleidung.
Material: Alu-Verbundplatte
Oberfläche: wie Fassadenbekleidung
Sturztiefe: ca. '25cm'

Dehnungsfugen sind bei der Montage zu berücksichtigen, erforderliche Schnitte an den Verbundplatten sind einzurechnen.
Liefern und montieren inkl. Befestigungsmittel Kompri- und Dictungsbänder und Verschnitt.
Menge: 5,000 m

**03.15 Sturzausbildung wie vorige Position, jedoch mit Sturztiefe ca. 35cm**
Sturztiefe: ca. '35cm'
Menge: 12,000 m

**03.16 Leibungsausbildung HPL-Plattenfassade mit HPL-Platten beim Altbau**
Schlagregendichte Laibungsausbildung mit HPL-Platten (Plattentyp und Farbe wie zuvor beschriebene HPL-Platten beim Altbau) in den Leibungen der Fenster- und Außentürelemente, Leibungsausbildung, Tiefe ca. 35cm, Liefern und montieren inkl. Befestigungsmittel in Edelstahl, Kompri- und Dichtbänder, und Verschnitt.
Menge: 12,000 m

**03.17 Sturzausbildung HPL-Plattenfassade mit HPL-Platten beim Altbau**
Pos. wie vor, jedoch HPL-Platten im Sturzbereich der Fenster- und Türelemente mit ca. 35cm.
Menge: 10,000 m

**03.18 Leibungsausbildung HPL-Plattenfassade mit Kantblechen beim Neubau**
Schlagregendichte Laibungsausbildung (Leibungstiefe ca. 35cm) mit Alublech-Kantteilen bei den Fenster- und Außentürelementen.
Material: Aluminium
Nennblechdicke: 1,0mm
Zuschnitt: ca. 560 mm
Kantungen: 4 St
Farbton: RAL nach Wahl des AG
Zuschnitte an den Fassadenverkleidungen sind vorzusehen.
Liefern und montieren inkl. Befestigungsmittel Kompri- und Dichtbänder und
Verschnitt.
Menge: 25,000 m

**03.19 Sturzausbildung HPL-Plattenfassade mit Kantblechen beim Neubau**
Pos. wie vor, jedoch Kantbleche im Sturzbereich der Fenster- und Türelemente mit Sturztiefe ca. 35cm.
Menge: 10,000 m

**03.20 Liefern und Montieren eines Tropfprofils Alupaneel- und HPL-Fassaden**
Liefern und Montieren eines Tropfprofils am untern Abschluss der vorgehängten Alupaneel- und HPL-Fassaden aus bandverzinktem Stahlblech, Stärke 1,0mm, Pulverbeschichtet in RAL 7016 Anthrazit.
Zuschnitt ca. 30 cm, 3 x gekantet
Menge: 65,000 m

**03.21 Unterer Fassadenabschluss Alupaneel- und HPL-Fassaden mit Alu-Kantprofilen**
Unterer Abschluss der Fassadenbekleidungen mit Alu-Kantprofilen.
Die Fassadenbekleidung soll ca. 20 mm über das Tragprofil nach unten auskragen und fluchtgerecht verlaufen.
Als Abschluss für die Dämmung ist ein Kantteil zu montieren.
Material: Aluminium, Nenndicke: 1,5 mm
Zuschnitt: ca. 200 mm, Kantungen: 2 Stk.
Liefern und montieren inkl. Befestigungsmittel und Verschnitt.
Menge: 75,000 m

**03.22 Unterer Fassadenabschluss Alupaneel- und HPL-Fassaden mit Alu-Lochblech**
Fassadenabschluss unten (Sockel) mit einem 1 x gekanteten Aluminiumlüftungsprofil, Zuschnitt 100mm.
Nenndicke = 1 mm, in RAL 7015 Anthrazit.
Lochanteil frei und unversperrt mind. 50qcm/lfm nach DIN 18516-1liefern und montieren, einschl. sämtlicher Befestigungsmittel, Zusatzprofile, Schnitte
Menge: 75,000 m

**03.23 Oberer Fassadenabschluss (Bereich Attikableche und Öffnungsstürze) Alupaneel- und HPL-Fassaden mit Alu-Lochblech**
Fassadenabschluss oben (UK bauseitige Attikableche und Bereich Öffnungsstürze) mit einem 1x gekantetem Aluminium-Lüftungsprofil, Zuschnitt 100mm
Nenndicke = 1 mm, in RAL 7015 Anthrazit.
Lochanteil frei und unversperrt mind. 50qcm/lfm nach DIN 18516-1liefern und montieren, einschl. sämtlicher Befestigungsmittel, Zusatzprofile, Schnitte.
Menge: 117,000 m

**03.24 Oberer Fassadenabschluss über der HPL-Fassade Neubau mit Kantprofilen**
Abdeckung des oberen Fassadenabschlusses der Holzoptik-HPL-Fassade Neubau (steht 10cm gegenüber Alupaneelfassade nach außen vor) mit einem gekanteten Alublech („Fensterbank“). Montage an der Metallunterkonstruktion.
Material Aluminium, Nennblechdicke: 1,0 mm
Zuschnitt: ca. 300 mm, Kantungen: 3 St
Farbton: RAL 7016 Anthrazit
Unterkonstruktion Material Alu
Dehnungsfugen sind bei der Montage zu berücksichtigen. Liefern und
montieren inkl. Befestigungsmittel und Verschnitt.
Menge: 25,000 m

**03.25 Liefern und Montieren eines Sockelbleches bei Alupaneel- und HPL-Fassaden**
als unterer optischer Fassadenabschluss gegen Gelände/Kiesstreifen mit Alukantblech, Stärke 2,0mm mit 2 Kantungen, Farbe RAL 7016 Anthrazit, sichtbare Höhe ca. 20cm.
Montage an die mit 200mm gedämmte (XPS-Dämmung) Stahlbetonwand, inkl. der Befestigungsmittel in Edelstahl.
Sockelblech als Aluminium-Glattblech in Stärke 2,0mm unten und oben jeweils mit einer Kantung, Zuschnitt ca. 260mm.
Inkl. der Anschlüsse und zusätzlichen Kantungen bei den bodentiefen Fenster- und
Außentürelementen
Menge: 50,000 m

**03.26 Zulage zur Fassadenverkleidung für Durchdringungen**
Zulage zur Fassadenverkleidung für das passgenaue Anarbeiten des Fassadensystems einschl. Fassadenverkleidung an den rechteckigen Durchdringungen des bauseitigen Stahl-Glas-Vordaches im Bereich der Alupaneelfassade (siehe Ansichtsplan).
Gesamt 5 Stck. Flachstahldurchdringungen (Flachstähle mit jew. Stärke 20mm und Höhe ca. 260mm). Abrechnung pro lfm Schnittlänge. Pro Durchdringung ca. 64cm Schnittlänge => ges. ca. 320cm.
Menge: 3,200 m

**03.27 Schnitte 4mm Alu-Paneele**
Die Fassadenplatten müssen vor Ort vom AN gemessen und so bestellt werden, dass sie ohne Schneidarbeiten montiert werden können. Diese Pos. gilt nur für Schneidarbeiten die z.B. auf Wunsch des AG oder an Anschlussarbeiten zu den Bestandsgebäuden (z.B. nicht fluchtgerechte Außenwände) notwendig werden.
Menge: 10,000 m

**03.28 Schnitte 8mm HPL-Platten**
Die Fassadenplatten müssen vor Ort vom AN gemessen und so bestellt werden, dass sie ohne Schneidarbeiten montiert werden können. Diese Pos. gilt nur für Schneidarbeiten die z.B. auf Wunsch des AG oder an Anschlussarbeiten zu den Bestandsgebäuden (z.B. nicht fluchtgerechte Außenwände) und im Bereich der Treppenstufen Feuerwehr-Unterfahrt notwendig werden.
Menge: 20,000 m

### 04 Fassadengerüst

**04.1 Fassadengerüst als Kombinierte Arbeits- und Schutzgerüste, LK3, BKI 06**
Fassadengerüst als Kombinierte Arbeits- und Schutzgerüste, LK3, BKI 06
Stellen und Vorhalten eines Kombinierten Arbeits- und Schutzgerüstes längenorientiert mit systemintegriertem, vorgelagertem Geländer, nach DIN EN 12811-1 und DIN EN 12810-1 für die zuvor beschriebenen Fassadenarbeiten beim Altbau und Neubau entsprechend den aktuellen Vorschriften der Bau-BG und den behördlichen Sicherheitsvorschriften, einschl. Auf-, Ab- und
Umbau an der Baustelle. Inkl. der notwendigen statischen Nachweise und Gerüstfreigaben durch Hinweisschild. Der Auftragnehmer kann sich vor Angebotsabgabe über die örtliche Situation informieren.
Das Gerüst muss für die zuvor beschriebenen Fassadenarbeiten geeignet sein.

Inkl. den notwendigen Leitergängen. Beschädigungen von Bauteilen sind zu vermeiden. Evtl. Schutzmaßnahmen, Abdeckungen und ähnliches sind
einzukalkulieren.
- Lastklasse 3 (bis 2KN/m²)
- Breitenklasse 06
- Gerüsthöhen
a) OK Fassaden Neubau ab OK Gelände: bis ca. 4,50m
b) OK Fassaden Altbau ab OK Gelände: bis ca. 7,0m

Ankergrund: Stahlbeton und Mauerwerk
Höhenabstand der Laufflächen: 2,0m
Gesamtlänge Gerüst: ca. 75m
Dauer: über die gesamte Dauer der zu erbringenden Fassadenbauleistungen = 8 Wochen

Abrechnung erfolgt nach Flächen von OK Aufstellfläche bis OK Geländer.
Gebäudegeometrie siehe beiliegende Planzeichnungen.
Menge: 390,000 m²

**04.2 Zulage Gerüstüberbrückung Feuerwehr-Durchfahrt**
Zulage Gerüstüberbrückung Feuerwehr-Durchfahrt
Zulage zum zuvor beschriebenen Fassadengerüst für das Liefern, Montieren und wieder Abbauen einer Gerüstbrücke mittels Gitterträgern passend zum Gerüstsystem zur Überbauung der ca. 4,0m breiten und ca. 3,50m hohen Feuerwehr-Durchfahrt (siehe Ansichtsplan). Gerüstbrücke mit lichter Weite bis 5m, inkl. Gerüstbelag in Überbrückungshöhe. Inkl. aller erforderlichen statischen Maßnahmen und Verstärkungen/Aussteifungen und statischem  Nachweis.
Gesamt 2 Stck. mit zusammen 10m
Menge: 10,000 m

**04.3 Verlängerung Standzeit Fassadengerüst**
Verlängerung der Standzeit des zuvor beschriebenen Fassadengerüstes inkl. Gerüstüberbrückung für z.B: bauseitige Leistungen
Menge: 4,000 Wo

### 05 Stundenlohnarbeiten

*Hinweis: Vorbemerkungen Stundenlohnarbeiten:*
Stundenlohnarbeiten (Arbeiten, die nicht in den Positionen erfasst sind) auf
besonderen Nachweis über Stundenlohnzettel.
Die in den folgenden Positionen aufgeführten Einheitspreise gelten für die
Bereitstellung des Personals frei Baustelle. Aufsichtsstunden von Bauleitern und
Polier werden nicht vergütet.
Der unten aufgeführte Verrechnungslohn pro Arbeitsstunde enthält sämtliche
Aufwendungen, wie z.B. Lohn- und Gehaltskosten (einschließlich Zulagen,
Zuschläge und vermögenswirksame Leistungen), die Lohn- und Gehaltszusatz- und
-Nebenkosten, die Gemeinkosten, sonstige Sozialkosten sowie Wagnis und Gewinn.
Im Verrechnungslohn pro Arbeitsstunde sind sämtliche Kosten für die An- und
Abfahrtszeiten enthalten.

**05.1 Stundenlohn Meister / Polier**
Meister / Polier
Menge: 10,000 Std

**05.2 Stundenlohn Fachwerker/Geselle**
Fachwerker/Geselle
Menge: 20,000 Std

**05.3 Stundenlohn Helfer / Auszubildende**
Helfer / Auszubildende
Menge: 15,000 Std
